# Heizhaus(2713-25)
Angebotsaufforderung (GAEB DA XML 3.3, DA83)
Projekt: LGD-2713-25
Währung: EUR
Vergabeart: Offenes Verfahren
Auftraggeber: Gemeinde Langdorf, Hauptstraße 8, 94264 Langdorf, Ansprechpartner Herr Hoidn, Telefon 09921/9411-15; DV-Nummer: 02; Vergabenummer: 02
Erstellt mit: BECHMANN AVA 2025.20/ GXML Toolbox V3.3 R20210630, BECHMANN AVA 2025.20, 10.03.2026

## Zusätzlicher Text
Zweckverband Donau-Hafen Deggendorf
Wallnerlände 9
94469 Deggendorf

Errichtung einer Schwergutplatte im Hafen Deggendorf

## ZTV – Zusätzliche Technische Vertragsbedingungen Allgemeine Hinweise
ZTV – Zusätzliche Technische Vertragsbedingungen
1. Allgemeine Hinweise
- 1. Diese Vorbemerkungen sind Zusätzliche Technische Vertragsbedingungen - ZTV.
  2. Bei Widersprüchen zu den ZTV gelten vorrangig die Angaben im Leistungsverzeichnis.
  3. Der Bieter bestätigt, dass die aufgeführten Lohnstundensätze unter Beachtung der preisrechtlichen Vorschriften ermittelt worden sind und die üblichen Berechnungsmerkmale vollständig beinhalten.
  Mit den Lohnstundensätzen sind u.a. abgegolten:
- - - Erschwerniszulagen
    - Tariflohn bzw. tatsächlich gezahlter Lohn
    - Zuschläge für vom Auftragnehmer zu vertretende Überstunden, Nacht-, Sonn-, Feiertagsarbeit
    - Entgelt für übliche Wegezeiten
    - Lohnnebenkosten (z.B. Auslösung, Fahrgeld, Personaltransportkosten, Verpflegungszuschuss,
  Übernachtungskosten)
    - Aufsichtspersonal, sofern nicht gesondert auszuweisen
    - Sozialaufwand (Arbeitgeberanteil)
    - Gemeinkosten der Baustelle
    - Allgemeine Geschäftskosten
    - vermögensbildende Maßnahmen
    - Vorhaltekosten für Werkzeug und Kleingeräte
- - - Wagnis und Gewinn
Leistungen im Stundenlohn werden grundsätzlich nur dann vergütet, wenn sie vor ihrem Beginn vereinbart werden. Die Stundennachweise sind täglich zu führen und innerhalb von drei Werktagen zur Bestätigung
vorzulegen.
Die vom Auftragnehmer vorgelegten Stundenlohnzettel sind durch den Auftraggeber unverzüglich, spätestens jedoch innerhalb von sechs Werktagen ab Zugang, an den Auftragnehmer zurückzugeben. Diese Frist gilt auch für etwaige Einwendungen, die der Auftraggeber gegen die Leistungsangaben auf den Stundenlohnzetteln erheben will.
- 1. Mit den Preisen ist die komplette Leistung abgegolten, falls in den besonderen Hinweisen oder den Leistungsbeschreibungen nichts anderes zum Ausdruck kommt. Das gilt auch für Vermessungsleistungen, soweit sie der Auftragnehmer zur Durchführung seiner Leistungen zu erbringen hat.
  Nebenleistungen werden nicht gesondert vergütet und gehören ohne Erwähnung zur vertraglichen Leistung.
  Im Zweifel gelten zur Abgrenzung von Neben- und Besonderen Leistungen die ATV DIN 18299 ff (VOB/C).
  Nicht abgegolten sind:
- - - Kosten für das Herstellen der Baufreiheit, wenn es sich nicht um Nebenleistungen handelt
- - - Kosten für zusätzliche Aufbereitung bauseits gestellten Materials
- 1. Der Wortlaut des vom Auftraggeber übergebenen Leistungsverzeichnisses ist verbindlich. Das gilt auch dann,
  wenn der Auftragnehmer selbst nicht bestätigte Gegenangebote abgibt oder Kurzfassungen verwendet sowie für Eventual- oder Alternativpositionen.
- 1. Der Einheitspreis des Angebotes ist maßgebend. Das gilt auch dann, wenn das Produkt aus Menge und Einheitspreis fehlerhaft (z.B. durch Rechen- oder Eingabefehler) ist.
  2. Der Auftragnehmer hat die Vereinbarung von Preisen für nicht im Vertrag vorgesehene Leistungen vor der Ausführung anzubieten; versäumt er dies, setzt der Auftraggeber marktübliche Preise nach eigenem Ermessen ein,
  falls es sich um noch nicht beschriebene Leistungen handelt.
  3. Sämtliche Einzelpreise sind Nettopreise. Die Mehrwertsteuer ist gesondert auszuweisen.
  4. Für Aufmaß und Abrechnung gelten - falls in den Abrechnungshinweisen oder im Leistungsverzeichnis nicht
  anders geregelt ist - die Bestimmungen der DIN 18299 ff (VOB/C).
  5. Die vom Auftragnehmer verwendeten Ausführungsunterlagen müssen den Freigabevermerk des Auftraggebers oder seines Architekten tragen, um Verwechslungen bei der Bauausführung zu vermeiden. Nicht freigegebene Unterlagen dürfen nicht verwendet werden. Dies entbindet den Auftragnehmer aber nicht von seiner
  eigenen Prüfungs- und Hinweispflicht. Diese bleiben unberührt.
  Individuelle Vereinbarungen haben Vorrang und sind an keine Form gebunden. Mit seiner Unterschrift unter
  sein Angebot erkennt der Auftragnehmer an, dass diese Regelungen Vertragsbestandteil werden.

Besondere Hinweise
2.1  Geltungsbereich und Ausführungsgrundlage
Der sachliche Geltungsbereich ergibt sich ebenso wie die technische Ausführung grundsätzlich aus DIN 18334 und den weiteren dort genannten DIN-Vorschriften.
2.2  Vorleistungen und Baufreiheit
Das Abstecken der Hauptachsen, sowie das Schaffen der notwendigen Höhenbezugspunkte, ist Sache des
Auftraggebers.
Jede Vorleistung ist - auch arbeitstäglich - zu überprüfen. Die Abdeckung der Holzkonstruktion, der Dachhaut und der Fassade mit Arbeitsbühnen, die Ablage von Werkzeugen und Hilfsmitteln hat so zu erfolgen, dass der Schutz fremder Arbeiten garantiert ist.
2.3  Baustelleneinrichtung
Sofern keine gesonderten Positionen ausgeschrieben sind, sind die Kosten für die nicht vom Auftraggeber gestellte Baustelleneinrichtung in die Preise einzurechnen. Das gilt auch für das Herstellen, Unterhalten, Vorhalten und Beseitigen von Baustraßen, Tagesunterkünfte, sanitärer Analgen, Baubeleuchtung, Lager- und Vormontageplätzen, sowie der Maßnahmen für Umwelt- und Gewässerschutz.
Die Kosten für den Verbrauch von Strom, Wärmeenergie und Wasser, sowie für das Heranführen von Versor- gungsleitungen ab bauseitig bereitgestelltem Anschluss sind Bestandteil der Preise.
2.4  Kostenabgrenzung
Zwischenlagerkosten werden nicht gesondert vergütet.
Soweit in der Ausschreibung und dem Leistungsverzeichnis nichts anderes vorgesehen ist, gilt in Ergänzung der DIN-Vorschriften:
- - - Werden Arbeitsgerüste bauseitig gestellt, gilt ein evtl. erforderlicher Umbau oder eine Erweiterung nur zu Zwecken des Arbeitsschutzes als Nebenleistung, sofern die Gerüste im Übrigen der DIN 4420 entsprechen.
    - Mit den Preisen sind die aus den übergebenen Unterlagen erkennbaren oder gewerksüblichen Bohrungen,
  Fräsungen, Abfasungen, Zapfenverbindungen, Versatzausbildungen, Auflagerausbildungen, Maßnahmen
  gegen Aufspaltung, Transport- und Montagestöße und -verbindungen, sowie alle Montagehilfsmittel und
  -geräte abgegolten.
    - Zwischenlagerungskosten werden nicht gesondert vergütet.
    - Der Auftragnehmer hat während der Arbeitszeit und bei technologisch bzw. arbeitszeitlich bedingter Unterbrechung der Arbeiten bei Erfordernis vorsorglich für eine ausreichende provisorische Abdeckung, deren Kosten in die Preise einzurechnen sind, zu sorgen. Ansprüche des Auftragnehmers gemäß Nr. 4.2.3, DIN 18299, bzw. NR. 4. 2.8, DIN 18338 werden davon nicht berührt.
- - - Arbeitsunterbrechungen durch Abstimmung und paralleles Arbeiten mit anderen Gewerken werden nicht gesondert vergütet, es sei denn, daß das allgemein übliche Maß überschritten wird.
2.5  Abfallbeseitigung
Eigenes Restmaterial, Verschnitt, Bruch, Verpackungsmaterial u. dgl. ist vom Auftragnehmer kostenlos zu beseitigen.
Die einschlägigen Vorschriften über die Entsorgung von Sondermüll, insbesondere für asbesthaltige Baustoffe bei Abbruch, sind streng einzuhalten.
Werden Container bauseits bereitgestellt, erfolgt eine Umlage der Kosten, deren Höhe zuvor mit dem Auftragnehmer vereinbart wird. Das Einfüllen in Arbeitsräume ist untersagt.
2.6  Verbindung zu anderen Gewerken
In Abstimmung mit der Bauleitung sind die technischen Bedingungen und Zeitabläufe der Gewerke
- - - Gerüstbauarbeiten
    - Abbrucharbeiten
    - Mauerarbeiten
    - Beton- und Stahlbetonarbeiten
    - Abdichtungsarbeiten
    - Dämmarbeiten
    - Fenster, Außentüren, Tore
    - Putz- und Stuckarbeiten
    - Estricharbeiten
    - Fliesen- und Plattenarbeiten
    - Tischlerarbeiten
    - Bodenbelagsarbeiten
    - Verglasungsarbeiten
    - Heizungs-, Gas- und Wasserinstallation
    - Sanitärinstallation
    - Elektroinstallation
    - Raumlufttechnische Anlagen
    - Malerarbeiten
zu beachten.
2.7  Allgemeine Angaben zur Bauausführung
Die abgebundenen Dachteile sowie der fertige Dachstuhl sind vom Statiker abzunehmen. Hierüber ist ein Abnahmeprotokoll zu erstellen und in dreifacher Ausfertigung dem Auftraggeber auszuhändigen.
Metallteile sind gegen Korrosion zu schützen, sichtbare Nägel und Schrauben im Außenbereich sind zu verzinken.
Der Auftragnehmer ist verpflichtet, eine genaue, prüffähige Holzliste als Abrechnungsgrundlage für den Auftraggeber zu erstellen.
Das Fabrikat des angegebenen Holzschutzmittels ist dem Auftraggeber mitzuteilen.
Verbindungen mit Stahlblechformteilen sind nur nach Rücksprache mit der Bauleitung auszuführen.
Während der Montage ist die Konstruktion im Aus-senbereich gegen Witterungseinflüsse, insbesonderegegen Sturm, im erforderlichen Maß zu schützen. Das gilt vor allem bei Arbeitsunterbrechungen.
Sofern dem Leistungsverzeichnis keine Detailunterlagen beigefügt sind, treffen die Pläne des Architekten in erster Linie eine formale Aussage. Es gehört zu den Aufgaben des Auftragnehmers, Stöße, Verbindungen, Befestigungen, toleranzaufnehmende Anschlüsse und dgl. in Abstimmung mit dem Architekten, den anerkannten Regeln der Bautechnik und gemäß dem zu erwartenden Gebrauchswert herzustellen.
Gegen Beschädigungen anderer Bauteile sowie zur Vermeidung der Gefährdung von Personen sind vom Auftragnehmer der Verkehrssitte entsprechende und zumutbare Vorkehrungen zu  treffen (Abdeckungen, Hinweisschilder, Absperrungen u. dgl.).
Verwahrungen sind rückstausicher auszuführen.
Bleche, die mit Putz oder Mauerwerk Kontakt haben, sind mit einer Glasvlies-Bitumendachbahn zu unterlegen.
Bleche und Verbindungsmittel sowie Verbindungen unterschiedlicher Metalle sind so auszuwählen bzw. auszubilden, dass mit Sicherheit keine Kontaktkorrosion entstehen kann.
Die Einzelgrößen von Blechtafeln sind in Abhängigkeit von der Dicke so zu wählen, dass Beulenbildung vermieden wird. Sollen deshalb Sicken ausgebildet werden, ist zuvor der Architekt zu konsultieren.
Für die Abführung von Regenwasser aus Dachrinnen während der Bauzeit sind, soweit erforderlich, provisorische Bögen, Fallrohre oder Wasserspeier anzubringen und vorzuhalten. Sie sind so anzubringen, dass ein Durchfeuchten von Gerüsten oder der Fassade mit Sicherheit vermieden wird.
Feuerverzinkungen sind erst nach Abkantung der Bleche vorzunehmen. Werden Bohrungen erst nachträglich angebracht, ist eine Kaltverzinkung der Lochleibung und -umgebung unerlässlich.
Bei Kaltdächern dürfen die Lüftungsquerschnitte, bei Warmdächern die Entspannungsöffnungen nicht ver- schlossen werden.
Wandanschluss- oder Überhangstreifen sind in Sichtbeton oder Sichtmauerwerk mindestens 2 cm einzulassen und dauerelastisch zu verfugen.
Fugenmaterial, Kitte und Kleber dürfen gemäß DIN 52460 keine aggressiven Bestandteile enthalten und
müssen imTemperaturbereich von -30 Grad C bis +70 Grad C beständig sein.
Überstände von Metallabdeckungen sind grundsätzlich mit Tropfnase und einem Abstand von mindestens
2 cm zur Wand auszubilden.
Dachrinnen, Fallrohre und Blechabdeckungen sind so zu befestigen, dass die Längenausdehnung nicht behindert wird.
Die Entscheidung, ob die Dachrinnen mit oder ohne Gefälle zu befestigen sind, trifft der Auftraggeber.
Anzahl und Abstände der direkten oder indirekten Befestigungspunkte sind unter Beachtung besonders der Windsogkräfte und der Belastung durch Eis auszuwählen.
2.8  Besondere Angaben zur Bauausführung
2.9  Besondere Angaben zur Baustelle
2.10  Besondere Nutzungsanforderungen
Mitgeltende Normen und Richtlinien
- EN 485  Aluminium und Aluminiumlegierungen - Bänder, Bleche und Platten
- EN 507  Dachdeckungsprodukte aus Metallblech  Aluminium
- EN 573  Aluminium und Aluminiumlegierungen - Chemische Zusammensetzung und Form  von Halbzeug
- EN 1396 Aluminium und Aluminiumlegierungen - Bandbeschichtete Bleche und Bänder für allgemeine
  Anwendungen
- EN 12056 Schwerkraftentwässerungsanlagen innerhalb von Gebäuden
- EN 1055 Lastannahmen für Bauten
- EN 4102 Brandverhalten von Baustoffen und Bauteilen
- EN 4108 Wärmeschutz im Hochbau
- EN 18339 Klempnerarbeiten
- Richtlinien für die Ausführung von Metalldächern
- Außenwandbekleidungen und Bauklempnerarbeiten
- Deutsches Dachdeckerhandwerk - Regeln für Metallarbeiten im Dachdeckerhandwerk
- Sicherheitstechnische Vorschriften
- Unfallverhütungsvorschriften - Bauberufsgenossenschaft
- Allgemeine Vorschriften VBG 1
- Bauarbeiten VBG 37
- Leitern und Tritte VBG 37
3.  Vorbemerkungen

Verleimtes Brettschichtholz:
Der Hersteller muss im Besitz des gültigen und der Bauteilart entsprechenden Nachweises der Eignung zum Leimen tragender Holzbauteile, anerkannt von der FMPA, Stuttgart, sein.
Befestigungsmittel, wie Formstahlstücke, Schrauben, Laschen, Bolzen etc. werden nach den tatsächlich eingebauten Gewichten abgerechnet. Ausgenommen hiervon sind Nägel in allen Größen u. Schrauben bis 6/100, sie sind in die Einheitspreise miteinzukalkulieren.
Bohrungen sämtlicher Durchmesser u. Längen, ebenso das Schließen mit Holzstöpsel in Brettschicht, sowie Bauholz, sind in die Einheitspreise miteinzukalkulieren und werden nicht gesondert vergütet.
Gehobelte Bauteile sind gegen Verschmutzungen und Nässe geschützt anzuliefern und auf der Baustelle zu halten.
  A c h t u n g
Wegen der Verwendung von Titanzink oder Kupfer für Rinnen, Blechverwahrungen etc. dürfen keine
Holzschutzmittel auf U-Salz-Basis verwendet werden. Ferner dürfen keine PCP-haltigen, oder andere
für den menschlichen Organismus schädlichen Holzschutzmittel zum Einsatz gebracht werden.
Hinweise zur Dachkonstruktion:
Jeder Sparren ist durch Sparrennägel/-schrauben an den Pfetten zu befestigen. Zusätzlich ist jeder zweite Sparren mit Sparrenpfettenankern zugfest an die Pfetten bzw. der Unterkonstruktion anzuschließen.
Ggf. vorhandene Schalbretter sind mit mindestens 2 Drahtstiften 28 x 65 oder gleichwertigen Verbindungsmitteln an jedem Sparren zu befestigen.
Ebenso ggf. vorhandene Dachschalungen, Holzspan- oder Furnierholzplatten sind mit mindestens 10 Drahtstiften pro m2 Dachfläche oder gleichwertigen Verbindungsmitteln zu befestigen.
Sämtliche Sparren, Pfetten und Schwellhölzer sind untereinander zugfest zu verbinden. Wenn nicht anders nach- gewiesen, sind als konstruktive Fußpfetten Hölzer mit b/h = 14/14 cm zu wählen. Die Fußpfetten sind durch Anker- bolzen M16 oder einbetonierte Flachstähle (z.B. Windrispenband) im Abstand von a ≤ 2,00 m, bzw. a ≤ 1,00 m in Eckbereichen im Ringbalken zu verankern. Bei einbetonierten Flachstählen muss das Stahlband mit einem Haken um die im Ringbalken verlaufende Längsbewehrung geführt werden.
Die Giebelwände sind zug- und druckfest (z.B. Maueranker) an die Dachverbände anzuschließen.
Alle Elemente des Daches sind konstruktiv gegen Abheben zu sichern! Alle Verbindungen sind zug- und druckfest
nach Zimmermannsart auszuführen!

## 02 Zimmerer-/Spenglerarbeiten
Datum: 10.03.2026

### Titel 1 Zimmererarbeiten

**1.10 Baustelleneinrichtung und -räumung**
Kosten für die Einrichtung und den Unterhalt der Baustelle während der Montage-Ausführung sowie für das Räumen der Baustelle nach Abschluss der Arbeiten.
Büro- und Materialkosten, Schutzmaßnahmen für Personal sowie angeliefertes Material, Bereitstellung von Lagermöglich- keiten, Hebemittel, Montagebühnen und Werkzeuge sind in den EP einzurechnen.
Die Lagerplätze sind mit der Bauleitung abzusprechen.
Anfallender Bauschutt ist vorschriftsmäßig zu entsorgen.
Der Aufwand für die gesamte technische Bearbeitung ist in
den EP einzurechnen.
Menge: 1,000 psch

**1.20 Fassadengerüst aufstellen und vorhalten**
Stahlrohr-Fassadengerüst als Schutz- und Arbeitsgerüst, mehrteilig, aufstellen, vorhalten und beseitigen.
Gerüst bestehend aus:
Gerüstlagen von jeweils 2,00 m, aufwärts gestaffelt, einschl. der fest angebrachten erforderlichen Etagenleitern.
Die Ausführung ist nach den Vorschriften der DIN 4420, der Gerüstordnung, den Vorschriften der Bauberufsgenossenschaft und den geltenden baupolizeilichen Vorschriften zu erstellen.
Der AN hat sich vor Angebotsabgabe über die örtliche Situation zu informieren.
Sämtliche Erschwernisse durch das Aufstellen auf der Dach- konstruktion des tieferliegenden Daches, sowie hierdurch zusätzlich erforderliche Unterkonstruktionen sind in den EP einzurechnen und werden nicht gesondert vergütet.
Die Rüstung ist mit den anderen Gewerken abzustimmen und diesen Firmen zur Benutzung zu überlassen.
Beim Abbau des Gerüstes sind die Gerüstanker zu entfernen und die Löcher einwandfrei dicht zu verschließen.

Einzurüstende Flächen :Fassadensprung Technik / H-Lager

Aufmaß :  nach Fassadenfläche
Größte Höhe :bis 3 m ü. Dach Technik
Belagsflächenbreite :mind. 0,60 m

Verkehrslast :  2 KN / m² (200 kg / m²)
Gerüstgruppe :3 nach DIN 4420
Verankerung :1 Stck / 16 m² Fassadenfläche

Grundvorhaltedauer = 4 Monate
Menge: 38,000 m²

**1.30 Gerüstkonsolen aufbauen und vorhalten**
Gerüstkonsolen, Breite 60 cm, liefern, aufbauen, vorhalten
und beseitigen.

Grundvorhaltezeit :4 Monate
Menge: 12,000 m

**1.40 Dachdeckerfangschutzgerüst aufbauen und vorhalten**
Erweitern des vorbeschriebenen Fassadengerüstes durch zusätzliche Dachdeckerfangvorrichtung im Bereich der Traufen und Giebelseiten mittels eines Konsolgerüstes, passend zum Fassadengerüst, vollflächig mit Schaltafeln abgesicherte Seitenwand, nach Vorschrift der Berufsgenossenschaft, aufbauen, vorhalten und beseitigen.

Höhe :  2 m
Grundvorhaltedauer :  4 Monate
Menge: 12,000 m

**1.50 Auffangschutz aufbauen und vorhalten**
Auffangschutz umlaufend an First- und Giebelseiten, einschl. aller erforderlichen Einhängebügel, Befestigungen etc., nach Vorschrift der Berufsgenossenschaft, aufbauen, vorhalten und beseitigen.
Alle Erschwernisse sind in den EP einzurechnen.

Höhe :  2 m
Grundvorhaltedauer :  4 Monate
Menge: 32,000 m

**1.60 Auffangnetz aufbauen und vorhalten**
Auffangnetz gemäß DIN 32767, einschl. sämtlichen Anschluss- zubehörs, Befestigungen etc., nach Vorschrift der Berufs- genossenschaft, aufbauen, vorhalten und beseitigen.
Alle Erschwernisse sind in den EP einzurechnen.

Höhe über Boden :  ca. 6 m
Grundvorhaltedauer :  4 Monate
Menge: 100,000 m²

*Hinweis: Hinweis:*
Hinweis:
Alle für die Montage der nachfolgenden Positionen der Holzkonstruktion erforderlichen Hebegeräte und Montagebühnen etc. sind, soweit nicht gesondert beschrieben, Bestandteil der Einheitspreise.

**1.70 Konstruktionsvollholz KVH-Si einbauen**
Bauholz als Konstruktionsvollholz KVH-Si C24, S10 TS herz- getrennt, kammergetrocknet, für Koppelpfetten, Futterhölzer usw. einschl. Abbund liefern und einbauen, einschl. aller An- schlüsse, Aussparungen, Auswechslungen, Aufdopplungen, Bohrungen usw.
Verbindungsmittel, Kleineisenteile und Befestigungsmittel (soweit nicht gesondert beschrieben) liefern und Konstruktion nach Holzliste und Zeichnung abbinden und aufstellen, einschl. Holzschutz nach DIN 68800.
Aufwendungen für das Erstellen der Zeichnungen zur Pfetten- lage etc. bzw. das Aufstellen einer Holzliste sind in den EP einzurechnen und werden nicht gesondert vergütet.

Bauholz :  Fichte
Oberfläche :  gehobelt und gefast
Festigkeitsklasse :  C24
Nutzungsklasse :  I
Sortierklasse :  S 10 TS
Querschnitte :  14/20 bis 16/20 cm
Dachneigung :  10°
Dachart :  Pultdach
Einzellängen :  < 12,00 m
Holzeinbaufeuchte :  15% + - 3%
Einbauort :  Dach Technik und Hackschnitzellager
Menge: 1,600 m³

**1.80 Brettschichtholz GL 24h einbauen**
Bauholz wie Vorposition, jedoch Brettschichtholz GL 24h für Dachbinder und Koppelpfetten, egalisiert und gefast, liefern, abbinden und einbauen, ansonsten wie Vorposition.
Alle Erschwernisse sind in den EP einzurechnen.

Querschnitte : 16/28 bis 16/68 cm
Einzellänge :  < 12,50 m
Festigkeitsklasse :GL 24h
Nutzungsklasse :I
Menge: 8,600 m³

**1.90 Waageschnitt ausbilden**
Zuschlag zu Vorposition GL 24h für die Ausbildung eines Waageschnittes beim traufseitigen Binderüberstand laut Plan.
Alle Erschwernisse sind in den EP einzurechnen.
Menge: 7,000 St

**1.100 Binder-/Pfettenkopf ausbilden**
Zuschlag zu Vorpositionen KVH und GL 24h für die Kopfaus- bildung der Binder und Pfetten laut Plan.
Alle Erschwernisse sind in den EP einzurechnen.

Form :  Schrägschnitte etc.
Menge: 29,000 St

**1.110 Elastomerlager einbauen**
Elastomerlager, alterungsbeständig, ozonbeständig, zur Auf- lagerung der Dachbinder in den Gabeln der Fertigteilstützen liefern und einbauen.

Fabrikat :  Calenberg Compactlager S65 oder glw.
Abmessungen :  160x250x30 - 160x350x30 mm
Tragfähigkeit :  mind. 4 N/mm²
Angebot. Fabrikat : '..................................................'
Menge: 6,000 St

**1.120 Binder in Stützengabel/WD auskeilen**
Binder aus Vorposition GL 24h in den Gabeln der Fertigteil- stützen und Wanddurchbrüchen kraftschlüssig auskeilen.
Hierfür benötigtes Material sowie alle Erschwernisse sind in den EP einzurechnen.
Menge: 8,000 St

**1.130 Futterhölzer Befestigung Binder einbauen**
Futterhölzer zur Befestigung der Binder aus Vorposition GL 24h an den Betonwänden liefern und einbauen.
Hierfür benötigtes Material sowie alle Erschwernisse sind in den EP einzurechnen.
Menge: 2,000 St

**1.140 Bitumenpappe einbauen**
Bitumenpappe R333 liefern und als Trennung von Holz zu Beton oder Mauerwerk bei Balkenauflager punktweise
verlegt einbauen.
Menge: 3,000 m²

**1.150 Balkenschuh innen liefern und einbauen**
Balkenschuh innenliegend aus Stahlblechformteil, feuerver- zinkt, liefern und nach Herstellervorschrift bzw. Statik einschl. Befestigungsmittel in Voll-/Teilausnagelung wie Drahtstifte, Schrauben etc. als Auflager für Binder an eine Betonwand einbauen, Bolzenanker an Betonwand gesondert.
Alle Erschwernisse sind in den EP einzurechnen.

Stahl :  mind. S250GD + Z275, feuerverzinkt
Abmessung :  160/320 mm
Bolzenlöcher :  mind. 6 ø 13 mm
Verbindung :  Holz / Beton, gemäß Eurocode 5
Fabrikat :  GH Baubeschläge GmbH oder glw.
Typ :  05 Kombi Typ I oder glw.

Angebot. Fabrikat : '..................................................'
Menge: 4,000 St

**1.160 Bolzenanker ø 12 mm liefern und montieren**
Bolzenanker ø 12 mm, verzinkt, zur Befestigung der Balken- schuche liefern und nach Herstellervorschrift bzw. Statik montieren, einschl. Hammerbohren mit anschließender Bohrlochreinigung in Betonwand.
Alle Erschwernisse sind in den EP einzurechnen.

Fabrikat :  Fischer FAZ II Plus 12/10 gvz oder glw.

Angebot. Fabrikat : '..................................................'
Menge: 24,000 St

**1.170 Bolzenanker ø 16 mm liefern und montieren**
Bolzenanker ø 16 mm, verzinkt, zur Befestigung der Dachbin- der liefern und nach Herstellervorschrift bzw. Statik montieren, einschl. Bohrloch in Binder und Hammerbohren mit anschlie- ßender Bohrlochreinigung in Ringanker, Unterlegscheiben nach DIN 1052 und Versenkung im Binder um 40 - 60 mm.
Alle Erschwernisse sind in den EP einzurechnen.

Fabrikat :  Fischer FAZ II Plus 16/300 gvz oder glw.

Angebot. Fabrikat : '..................................................'
Menge: 4,000 St

**1.180 Gewindestangen ø 20 mm liefern und montieren**
Gewindestangen ø 20 mm, verzinkt, zur Befestigung der Dach- binder in den Stützengabeln, an Wänden etc. liefern und mon- tieren, einschl. Muttern und Unterlegscheiben.
Alle Erschwernisse sind in den EP einzurechnen.

Material :  Stahl 8.8, verzinkt
Ausführung :  M20 Form A nach DIN 976-1
Muttern :  M20 nach ISO 4032
U-Scheiben :  M20 groß nach DIN 1052
Menge: 5,500 m

**1.190 Injektionsmörtelbefestigung ø 20 mm herstellen**
Injektionsmörtel zur Befestigung von Gewindestangen ø 20 mm in Beton liefern und nach Herstellervorschrift bzw. Statik ein- bauen, einschl. Hammerbohrloch mit anschließender Bohrloch- reinigung.
Alle Erschwernisse sind in den EP einzurechnen.

Bohrnenndurchm. :  24 mm
Fabrikat :  Fischer FIS V Plus oder glw.

Angebot. Fabrikat : '..................................................'
Menge: 2,000 St

**1.200 Tellerkopf-Holzbauschraube 10,0x300 mm liefern und einbauen**
Tellerkopf-Holzbauschrauben, nach DIN EN 14592 und ETA, liefern und zur Verbindung der Koppelpfetten mit den BSH- Bindern fachgerecht einbauen.
Pro Befestigungspunkt sind mind. 2 Schrauben einzubauen.
Alle Erschwernisse sind in den EP einzurechnen.

Größe :  10,0x300 mm
Material :  Stahl, verzinkt
Gewindelänge :  mind. 80 mm

Angebot. Fabrikat : '..................................................'
Menge: 32,000 St

**1.210 Tellerkopf-Holzbauschraube 10,0x380 mm liefern und einbauen**
Tellerkopf-Holzbauschrauben, nach DIN EN 14592 und ETA, liefern und zur Verbindung der Koppelpfetten mit den BSH- Bindern fachgerecht einbauen.
Pro Befestigungspunkt sind mind. 2 Schrauben einzubauen.
Alle Erschwernisse sind in den EP einzurechnen.

Größe :  10,0x380 mm
Material :  Stahl, verzinkt
Gewindelänge :  mind. 80 mm

Angebot. Fabrikat : '..................................................'
Menge: 42,000 St

**1.220 Stahlblechformteile einbauen**
*** Bedarfsposition ohne GB
Stahlblechformteile S235 oder höherwertiger, feuerverzinkt, wie Winkelverbinder, Lochplatten usw. liefern und nach Hersteller- vorschrift bzw. Statik inkl. Befestigungsmittel in Voll-/Teilaus- nagelung wie Drahtstifte, Schrauben etc. einbauen.
Alle Erschwernisse sind in den EP einzurechnen.

Angebot. Fabrikat : '..................................................'
Menge: 30,000 kg

**1.230 Trennfuge Mineralwolleplatten d=20 mm**
Mineralwolleplatten in Fuge zwischen BSH-Binder/Pfetten und Mauerwerk, Ringanker etc. der Außenwand Technik einlegen.

Baustoffklasse :  A
Brandverhalten :  A1 nach DIN EN 13501
Dämmstoffdicke :  20 mm
Menge: 2,500 m²

### Titel 2 Dacharbeiten

*Hinweis: Hinweis:*
Hinweis:
Für Trapezbleche und Sandwichpaneele der nachfolgenden Positionen sind die statischen Nachweise vom
AN zu erbringen, sowohl für die Profile, als auch für die Befestigungs-/Verbindungsmittel mit Beachtung der Winddruck-/sogbelastungen und der Schneelasten!
Diese Leistungen sind in die EP der einzelnen Positionen einzurechnen.
Alle für die Montage der nachfolgenden Positionen der Dachprofile erforderlichen Hebegeräte und Montage- bühnen etc. sind, soweit nicht gesondert beschrieben, Bestandteil der Einheitspreise.

**2.10 Trapezblech Hackschnitzellager liefern**
Dacheindeckung aus feuerverzinktem beschichtetem Trapez- blech, Baubreite 1000 mm, Negativlage, liefern, Montage gesondert, Ausführung wie folgt:
-  Herstellung und Abstimmung von Verlegeplänen, mit Darstellung von An- und Abschlüssen
-  Ergänzungen der bauseitigen Statik durch Nachweise, z.B. bezügl. Windsogverankerung und Verbindungsmittel allg.
-  farbige Beschichtung nach Standardfarbkarte des Herstellers
-  Zuschnitt gemäß der tatsächlichen Dachflächen, einschl. schräger Ecken und Kanten
-  bauseitige Unterkonstruktion aus Holz-Koppelpfetten
-  inkl. Abdichtung der Längsstöße durch Dichtungsbänder
-  Zulassung zur Aufnahme eines entsprechend zugelassenen Systems für die Befestigung einer PV-Anlage
  Zulassung beilegen !!!
Alle Erschwernisse sind in den EP einzurechnen.

Befestigungsart :  sichtbar
Oberfläche :  trapezprofiliert, Sickenabstand
  333 mm, Sickenhöhe ca. 40 mm
Stahlgüte :  mind. S 320 GD nach DIN EN 10346
Materialstärke :  mind. 0,75 mm
Korrrosionschutz :  feuerverzinkt, C3
Beschichtung :  organ. Bandbeschichtung
Farbton :  außen RAL 7016 Anthrazitgrau
  innen RAL 9002 Grauweiß
Einzellänge :  ca. 9,50 m
Dachneigung :  10°
Verlegungsrichtung :  senkrecht zur Dachneigung
statisches System :  Mehrfeld
Stützweite :  ≤ 1,50 m
Fabrikat :  Münker M40KD/333 neg. oder glw.

Angebot. Fabrikat : '..................................................'
Menge: 120,000 m²

**2.20 Zulage Trapezblech montieren**
Trapezblech als Dacheindeckung der Vorposition nach den Fachregeln des IFBS und den Angaben des Herstellers auf vorhander Unterkonstruktion montieren, einschl. aller nach statischer Berechnung erforderlicher bauaufsichtlich zuge- lassener nichtrostender Befestigungs-/Verbindungsmittel
und Kalotten.
Alle Erschwernisse sind in den EP einzurechnen.

Unterkonstruktion :  Holz-Koppelpfetten
Auflagerbreite :  16 cm
Materialstärke :  28 cm
Befestigungsart :  sichtbar
Befestigungsmittel :  JT3-2-6,5x100-E16 oder glw.
Verbindungsmittel :  JF3-2H-4,8x19-E14 oder glw.
Materialgüte :  A2 oder besser
Kalotten :  Typ 26-27 oder glw. passend zum Profil,
  Farbe wie Dach
Fabrikat :  EJOT oder glw.

Angebot. Fabrikat : '..................................................'
Menge: 120,000 m²

**2.30 Windrispenband montieren**
Windrispenband aus feuerverzinktem Stahlblech zur Ausstei- fung der Dachkontruktion zwischen Koppelpfetten und Trapez- blech, einschl. aller erforderlicher Befestigungsmittel, einschl. der Verankerung im Randbereich, montieren.
Sämtliche Erschwernisse sind in den EP einzurechnen.

Querschnitt :  60/3,0 mm

Angebot. Fabrikat : '..................................................'
Menge: 45,000 m

**2.40 Sandwichpaneele 60 mm Dach Technik liefern**
Dacheindeckung aus beschichteten Sandwichpaneelen beste- hend aus verzinkten Stahlblechdeckschalen mit aussteifendem und wärmedämmenden FCKW- und HFCKW-freiem PUR-Hart- schaumkern, Baubreite 1000 mm, liefern, Montage gesondert, Ausführung wie folgt:
-  Herstellung und Abstimmung von Verlegeplänen, mit Darstellung von An- und Abschlüssen
-  Ergänzungen der bauseitigen Statik durch Nachweise, z.B. bezügl. Windsogverankerung
-  farbige Beschichtung nach Standardfarbkarte des Herstellers
-  Zuschnitt gemäß der tatsächlichen Dachflächen, einschl. schräger Ecken und Kanten
-  bauseitige Unterkonstruktion aus Holz-Koppelpfetten
-  Abdichtung der Längsstöße erfolgt durch werkseitig aufge- brachte Dichtungsbänder. Zusätzliches Dichtband siehe gesonderte Position.
-  Zulassung zur Aufnahme eines entsprechend zugelassenen Systems für die Befestigung einer PV-Anlage
  Zulassung beilegen !!!
Alle Erschwernisse sind in den EP einzurechnen.

Befestigungsart :  sichtbar
Oberfläche außen :  trapezprofiliert, Sickenabstand
  333 mm, Sickenhöhe ca. 38 mm
Oberfläche innen :  gesickt oder liniert
Elementdicke D :  60 mm (Schaumkern ohne Sicke)
Dämmstoff :  PUR-Hartschaum
Wärmedurchgangsmind. 0,380 W/m²K (inkl. Fugen)
koeffizient U :  nach DIN EN 14509
Stahlgüte :  mind. S 320 GD nach DIN EN 10346
Dicke Außenschale :  mind. 0,63 mm
Dicke Innenschale :  mind. 0,50 mm
Korrrosionschutz :  außen C3, innen C3
Beschichtung :  organ. Bandbeschichtung
  außen zur Aufnahme eines
  zugelassenen Systems für die
  PV-Befestigung geeignet
Farbton :  außen RAL 7016 Anthrazitgrau
  innen RAL 9002 Grauweiß
Brandverhalten :  mind. B-s2, d0 nach DIN EN 13501
Paneellänge :  ca. 5,10 m
Dachneigung :  10°
Verlegungsrichtung :  senkrecht zur Dachneigung
statisches System :  Mehrfeld
Stützweite :  ≤ 1,60 m
Fabrikat :  Münker Thermodach MDP oder glw.

Angebot. Fabrikat : '..................................................'
Menge: 62,000 m²

**2.50 Zulage Sandwichpaneele Dach montieren**
Sandwichpaneele als Dacheindeckung der Vorposition nach den Fachregeln des IFBS und den Angaben des Herstellers auf vorhander Unterkonstruktion montieren, einschl. Lieferung und Montage aller zur Erlangung der Wind- und Dampfdichtigkeit erforderlicher Dichtbänder, einschl. aller nach statischer Berechnung erforderlicher bauaufsichtlich zugelassener nichtrostender Befestigungs-/Verbindungsmittel und Kalotten.
Alle Erschwernisse sind in den EP einzurechnen.

Unterkonstruktion :  Holzpfetten/-binder
Auflagerbreite :  12 - 16 cm
Materialstärke :  24 - 32 cm, Binder bis 75 cm
Befestigungsart :  sichtbar
Befestigungsmittel :  JT3-2-6,5x160-E16 oder glw.
Verbindungsmittel :  JF3-2H-4,8x19-E14 oder glw.
Materialgüte :  A2 oder besser
Kalotten :  Typ 26-27 oder glw. passend zum Profil,
  Farbe wie Dach
Fabrikat :  EJOT oder glw.

Angebot. Fabrikat : '..................................................'
Menge: 62,000 m²

**2.60 Zulage Dachreinigung**
Fertigmontierte Profilblechkonstruktion der Vorpositionen im Nachgang der Montage endreinigen. Bohrspäne sind restlos zu entfernen.
Menge: 182,000 m²

**2.70 Schneefangkonstruktion Doppelrohr montieren**
Schneefangkonstruktion mit Zulassung für vorbeschriebene Trapezbleche und Sandwichpaneele der Dacheindeckungen, bestehend aus auf Sicken befestigten Aluminum-Doppelrohr- Haltern mit EPDM-Dichtung und zwei eingeschobenen und gegen verrutschen gesicherten Aluminiumrohren, einschl. Befestigungsmittel etc. montieren.

Schneefanghöhe :  ca. 200 mm
Durchmesser :  ca. 32 mm
Dachneigung :  10°
Dachlänge :  ca. 12,50 m

Angebot. Fabrikat : '..................................................'
Menge: 25,000 m

### Titel 3 Spenglerarbeiten

*Hinweis: Hinweis:*
Hinweis:
Für die Montage der nachfolgenden Rinnen, Rohre und Kantteile der Dachkonstruktion können die vorhandenen Maurergerüste verwendet werden.
Alle für die Montage der Kantteile erforderlichen Hebege- räte und Montagebühnen etc. sind, soweit nicht geson- dert beschrieben, Bestandteil der Einheitspreise.

**3.10 Halbrunde Dachrinne Z 333 herstellen**
Vorgehängte Dachrinne einschl. Rinnenhaken liefern und fach- gerecht im Gefälle auf der Holz-Unterkonstruktion befestigen.
Alle Erschwernisse sind in den EP einzurechnen.

Form :  halbrund
Zuschnitt :  333 mm
Material :  Titan-Zinkblech
Blechdicke :  0,70 mm
Rinnenhalter :  verzinkter Stahl HA
Menge: 25,000 m

**3.20 Rinnenböden halbrund Z 333 montieren**
Rinnenböden, flach, für halbrunde Hängerinnen der Vorposition liefern und montieren. Alle Erschwernisse sind in den EP einzurechnen.

Zuschnitt :  333 mm
Material :  Titan-Zinkblech
Blechdicke :  0,70 mm
Menge: 4,000 St

**3.30 Rinneneinhangstutzen halbrunde Rinne Z 333 montieren**
Rinneneinhangstutzen, konisch und gerade (Form G), für halbrunde Hängerinnen der Vorposition liefern und montieren.
Alle Erschwernisse sind in den EP einzurechnen.

Form :  G, kreisförmig
Zuschnitt :  333 mm
Material :  Titan-Zinkblech
Nenngröße :  DN 100
Menge: 3,000 St

**3.40 Laubfangkorb liefern**
Laubfangkorb passend zur halbrunden Hängerinne der Vorpositionen liefern und einbauen.

Material :  Titan-Zinkblech
Nenngröße :  DN 100 bzw. 150
Menge: 3,000 St

**3.50 Dehnungselement für Dachrinne Z 333 montieren**
Dehnungselement für halbrunde Hängerinne der Vorposition als Kautschuk-Dehnelement liefern und montieren.
Alle Erschwernisse sind in den EP einzurechnen.

Zuschnitt :  333 mm
Material :  Titan-Zinkblech
Menge: 2,000 St

**3.60 Fallrohr DN 100 mit Rohrschellen montieren**
Fallrohre passend zur Hängerinne der Vorposition, einschl. der Rohrschellen mit doppeltem Scharnier, sowie aller Zubehör- und Befestigungsteile liefern und montieren.
Der Abstander Rorhschellen beträgt maximal 2,00 m.
Alle Erschwernisse sind in den EP einzurechnen.

Form :  rund
Material :  Titan-Zinkblech
Blechdicke :  0,65 mm
Nenngröße :  DN 100
Befestigungsuntergrund :  Mauerwerk oder Beton
Menge: 18,000 m

**3.70 Fallrohrbogen DN 100 montieren**
Fallrohrbogen für runde Fallrohre der Vorposition liefern und montieren. Alle Erschwernisse sind in den EP einzurechnen.

Form :  rund
Material :  Titan-Zinkblech
Blechdicke :  0,65 mm
Nenngröße :  DN 100
Bogenwinkel :  72°
Menge: 6,000 St

**3.80 Standrohrkappe DN 100 montieren**
Standrohrkappe für runde Fallrohre der Vorposition, als Verbindung und Übergang zu den Standrohren, liefern und montieren.

Form :  rund
Material :  Titan-Zinkblech
Nenngröße :  DN 100/116 oder 100/150
Menge: 3,000 St

**3.90 Notablaufschläuche herstellen und entfernen**
Notablaufschläuche als Ersatz für Fallrohre DN 100 liefern
und am Einlaufstutzen und Gerüst sturmsicher befestigen
und wieder abnehmen. Alle Erschwernisse sind in den EP einzurechnen.
Menge: 18,000 m

**3.100 Stahlträger Kaminhalterung liefern und montieren**
Stahlträger, feuerverzinkt, entsprechend statischen und kons- truktiven Erfordernissen zur Befestigung der Kamine herstellen, zur Baustelle liefern, abladen und an der Außenseite der Be- tonwand des Hackschnitzellagers nach Plan montieren.
Die Verbindungsmittel und Anschlüsse lt. Detail/Plan gem. Statik werden nicht gesondert vergütet und sind in den EP einzurechnen. Abgerechnet wird nach tatsächlichem Gewicht der fertigen Konstruktion ohne Zuschläge für Verbindungsmittel und Walztoleranzen.
Erschwernisse sowie Aufwendungen in der Planung und Aus- führung für auf den Plänen nicht dargestellte Montage- und Transportstöße sowie für das Ausführen aller Anschlüsse nach Plan sind in die EP einzurechnen.
Befestigung mit Anker an Betonwand gesondert.

Bauteil :  Kaminhalterung
Profil :  HEA160 bzw. nach Statik
Stahlsorte :  S235JR, feuerverzinkt
Einzellänge :  ca. 4,00 m
Menge: 130,000 kg

**3.110 Stahlwinkel Dachbinderhalterung liefern und montieren**
Stahlwinkel, feuerverzinkt, wie Vorposition herstellen, liefern und als Halterung für die Dachbinder nach Plan montieren.
Befestigung mit Anker an Betonwand gesondert.
Ausführung jedoch:

Bauteil :  Dachbinderhalterung
Profil :  L 100x100x10 mm bzw. nach Statik
Stahlsorte :  S235JR, feuerverzinkt
Einzellänge :  ca. 45 cm
Menge: 15,000 kg

**3.120 Bolzenanker ø 12 mm liefern und montieren**
Bolzenanker ø 12 mm, verzinkt, zur Befestigung des Stahlträ- gers der Kaminhalterung liefern und nach Herstellervorschrift bzw. Statik montieren, einschl. Hammerbohren mit anschlie- ßender Bohrlochreinigung in Betonwand.
Alle Erschwernisse sind in den EP einzurechnen.

Fabrikat :  Fischer FAZ II Plus 12/10 gvz oder glw.

Angebot. Fabrikat : '..................................................'
Menge: 6,000 St

**3.130 Bolzenanker ø 16 mm liefern und montieren**
Bolzenanker ø 16 mm, verzinkt, zur Befestigung der Stahlwin- kel der Dachbinderhalterung liefern und nach Herstellervor- schrift bzw. Statik montieren, einschl. Hammerbohren mit an- schließender Bohrlochreinigung in Betonwand.
Alle Erschwernisse sind in den EP einzurechnen.

Fabrikat :  Fischer FAZ II Plus 16/25 gvz oder glw.

Angebot. Fabrikat : '..................................................'
Menge: 4,000 St

*Hinweis: Allgemeine Angaben Kantteile:*
Allgemeine Angaben Kantteile:
Die nachfolgenden Positionen der Kantteile für Standardan- schlüsse im Dach- und Wandbereich bestehend aus verzinkten Stahlblech liefern und montieren, einschl. Lieferung und Mon- tage aller erforderlicher Dichtbänder und zusätzl. Dämmungen, einschl. aller erforderlicher bauaufsichtlich zugelassener nicht- rostender Befestigungsmittel, Ausführung wie folgt:
-  farbige Beschichtung nach Standardfarbkarte des Herstellers
-  Zuschnitt gemäß der tatsächlichen Länge, einschl. schräger Ecken und Kanten vor Ort
-  bauseitige Unterkonstruktion aus Trapezblechen, Sandwich- paneelen, Holz und Stahlbeton
Alle Erschwernisse sind in den EP einzurechnen.

Befestigungsart :  sichtbar
Stahlgüte :  mind. S 320 GD nach DIN EN 10346
Dicke :  mind. 0,75 mm
Korrrosionschutz :  außen C3, innen C3
Beschichtung :  organ. Bandbeschichtung
Farbton :  außen RAL 7016 Anthrazitgrau
  innen RAL 9002 Grauweiß
Fabrikat :  Münker oder glw.

Angebot. Fabrikat : '..................................................'

**3.140 Pultfirst überstehend Trapezblech herstellen**
Pultfirst überstehend an Trapezblech herstellen, bestehend aus:
- Pultfirstprofil, Zuschnitt 457 mm, 5 Kantungen
- Beiwinkel, Zuschnitt 203mm, 3 Kantungen
- 2 St. Sickenfüller
- Zahnblech, Zuschnitt 120 mm, 1 Kantung
Menge: 12,500 m

**3.150 Ortgang überstehend Trapezblech herstellen**
Ortgang überstehend an Trapezblech herstellen, bestehend aus:
- Ortgangprofil, Zuschnitt 457 mm, 4 Kantungen
- Beiwinkel, Zuschnitt 203 mm, 3 Kantungen
- Ausgleichsprofil, Zuschnitt 122 mm, 2 Kantungen
Menge: 19,000 m

**3.160 Ortgang überstehend Sandwichpaneel herstellen**
Ortgang überstehend an Sandwichpaneel herstellen, beste- hend aus:
- Ortgangprofil, Zuschnitt 508 mm, 4 Kantungen
- Beiwinkel, Zuschnitt 174 mm, 3 Kantungen
- Ausgleichsprofil, Zuschnitt 122 mm, 2 Kantungen
Menge: 10,500 m

**3.170 Traufe überstehend Trapezblech herstellen**
Traufe überstehend an Trapezblech herstellen, bestehend aus:
- Abweisprofil, Zuschnitt 203 mm, 4 Kantungen
- Rinneneinhängprofil, Zuschnitt 244mm, 2 Kantungen
Menge: 12,500 m

**3.180 Traufe überstehend Sandwichpaneel herstellen**
Traufe überstehend an Sandwichpaneel herstellen, bestehend aus:
- Abweisprofil, Zuschnitt 244 mm, 4 Kantungen
- Rinneneinhängprofil, Zuschnitt 244mm, 2 Kantungen
Menge: 12,000 m

**3.190 Wandanschluss Sandwichpaneel herstellen**
Wandanschluss beim Übergang Pultdachfirst Sandwichpaneel an Fassade herstellen, bestehend aus:
- Dachanschlussprofil, Zuschnitt 488 mm, 3 Kantungen
- Wandanschlussprofil (Kappleiste)
- 2 St. Sickenfüller
- Zahnblech, Zuschnitt 120 mm, 1 Kantung
- Verkleidungswinkel, Zuschnitt 110 mm, 1 Kantung
  unterseitig anbringen, Fuge mit Montageschaum füllen
- obere Stahlblechschale der Sicke aufbiegen
Menge: 12,000 m

**3.200 Rohrdurchführung Sandwichpaneel herstellen**
Rohrdurchführung mit flexibler Manschette durch Sandwich- paneel herstellen, Ausführung wie folgt:
a)  Herstellen der Aussparung für Rohrdurchmesser
  bis 150 mm
b)  Montage des Rohrs
c)  Überstülpen der flexiblen Manschette, anformen des
  leicht biegsamen Metallrings und Anzeichnen des
  äußeren Ringlaufes auf dem Dachelement
d)  Abnehmen der geformten Manschette, dauerelastische
  Dichtung oder Dichtungsband innerhalb der markierten
  Fläche auftragen
e)  Manschette wieder überziehen, anpressen und mit
  wasserdichten Nieten alle 30-50 mm befestigen
f)  Zusätzliche Nahtversiegelung am Manschettenrand /
  Dachelement
g)  Elementzwischenraum mit PUR-Dämmung und auf der
  Unterseite 2-teilige Rosettenverkleidung anpassen und
  dampfbremsend andichten
Menge: 2,000 St

**3.210 Kamindurchführung Trapezblech herstellen**
Kamindurchführung mit flexibler Manschette durch Trapez- blech herstellen, Ausführung wie folgt:
a)  Herstellen der Aussparung für Rohrdurchmesser
  bis 350 mm
b)  Montage des Rohrs
c)  Überstülpen der flexiblen Manschette, anformen des
  leicht biegsamen Metallrings und Anzeichnen des
  äußeren Ringlaufes auf dem Dachelement
d)  Abnehmen der geformten Manschette, dauerelastische
  Dichtung oder Dichtungsband innerhalb der markierten
  Fläche auftragen
e)  Manschette wieder überziehen, anpressen und mit
  wasserdichten Nieten alle 30-50 mm befestigen
f)  Zusätzliche Nahtversiegelung am Manschettenrand /
  Dachelement
g)  Unterseite 2-teilige Rosettenverkleidung anpassen
Menge: 2,000 St

**3.220 Kamindurchführung Sandwichpaneel herstellen**
Kamindurchführung mit flexibler Manschette durch Sandwich- paneel herstellen, Ausführung wie folgt:
a)  Herstellen der Aussparung für Rohrdurchmesser
  bis 350 mm
b)  Montage des Rohrs
c)  Überstülpen der flexiblen Manschette, anformen des
  leicht biegsamen Metallrings und Anzeichnen des
  äußeren Ringlaufes auf dem Dachelement
d)  Abnehmen der geformten Manschette, dauerelastische
  Dichtung oder Dichtungsband innerhalb der markierten
  Fläche auftragen
e)  Manschette wieder überziehen, anpressen und mit
  wasserdichten Nieten alle 30-50 mm befestigen
f)  Zusätzliche Nahtversiegelung am Manschettenrand /
  Dachelement
g)  Elementzwischenraum mit PUR-Dämmung und auf der
  Unterseite 2-teilige Rosettenverkleidung anpassen und
  dampfbremsend andichten
Menge: 2,000 St

**3.230 Stahlträgerdurchführung Trapezblech herstellen**
Stahlträgerdurchführung mit flexiblen Dichtstreifen durch Tra- pezblech herstellen, Ausführung wie folgt:
a)  Herstellen der Aussparung für Träger bis 200 x 200 mm
b)  Montage des Trägers
c)  Anzeichnen der oberen Dichtungslinie am Träger und
  Dichtungsmasse unterhalb auftragen
d)  Flexible Dichtstreifen umlaufend ablängen, entlang der
  Oberkante ankleben und mit wasserdichten Nieten
  alle 30-50 mm durch den Metallstreifen am Träger
  befestigen
e)  Anformen des unteren Metallstreifens an das Dachelement, danach Dichtstreifen hochklappen und Dichtungsmasse auf das Dachelement auftragen
f)  Streifen zurückklappen, ankleben und mit wasserdichten
  Nieten alle 30-50 mm durch den Metallstreifen am
  Dachelement befestigen
g)  Zusätzliche Nahtversiegelung an den Dichtstreifenrändern
  zum Träger/Dachelement
h)  Unterseite 2-teilige Rosettenverkleidung anpassen
Menge: 1,000 St

**3.240 Unvorhergesehene Verblechung Zuschnitt 10 cm**
*** Bedarfsposition ohne GB
Es werden gegen Nachweis alle anfallenden Mengen abgerechnet. Bis zu 4 Abkantungen sind mit in die Einheitspreise einzurechnen. Die Preise sind einschl. Montage zu kalkulieren.
Blechdicke :  0,75 mm
Zuschnitt :  10 cm
Menge: 5,000 m

**3.250 Unvorhergesehene Verblechung Zuschnitt 15 cm**
*** Bedarfsposition ohne GB
Unvorhergesehene Verblechung wie Vorposition ausführen,  jedoch Zuschnitt 15 cm.
Menge: 5,000 m

**3.260 Unvorhergesehene Verblechung Zuschnitt 20 cm**
*** Bedarfsposition ohne GB
Unvorhergesehene Verblechung wie Vorposition ausführen,  jedoch Zuschnitt 20 cm.
Menge: 5,000 m

**3.270 Unvorhergesehene Verblechung Zuschnitt 25 cm**
*** Bedarfsposition ohne GB
Unvorhergesehene Verblechung wie Vorposition ausführen,  jedoch Zuschnitt 25 cm.
Menge: 5,000 m

**3.280 Unvorhergesehene Verblechung Zuschnitt 33 cm**
*** Bedarfsposition ohne GB
Unvorhergesehene Verblechung wie Vorposition ausführen,  jedoch Zuschnitt 33 cm.
Menge: 5,000 m

**3.290 Unvorhergesehene Verblechung Zuschnitt 40 cm**
*** Bedarfsposition ohne GB
Unvorhergesehene Verblechung wie Vorposition ausführen,  jedoch Zuschnitt 40 cm.
Menge: 5,000 m

**3.300 Unvorhergesehene Verblechung Zuschnitt 50 cm**
*** Bedarfsposition ohne GB
Unvorhergesehene Verblechung wie Vorposition ausführen,  jedoch Zuschnitt 50 cm.
Menge: 5,000 m

### Titel 4 Stundenlohnarbeiten

**4.10 Stundenlohnsätze Meister**
Menge: 1,000 h

**4.20 Stundenlohnsätze Vorarbeiter**
Menge: 1,000 h

**4.30 Stundenlohnsätze Facharbeiter**
Menge: 1,000 h

**4.40 Stundenlohnsätze Helfer**
Menge: 1,000 h

**4.50 LKW 7,5 to mit Bedienung**
Menge: 1,000 h
